# TB Römershag D588RL Streckensanierung
Angebotsaufforderung (GAEB 90, DA83)
Vergabenummer: A022440026500
Eröffnung: 23.06.26 00:00
Währung: EUR
Auftraggeber: Bundesrepublik Deutschland vertreten durch

## BAB A 7 D588RL_Streckensanierung
Datum: 02.06.26

*Hinweis*
Für sämtliche Abschnitte des LV sind die Vorgaben der
Baubeschreibung zu beachten.
Sämtl. Erschwernisse z.B. durch begr. Flächen,
Einbauten, Kappen, Zwickel und Randflächen etc. sind,
sofern nicht gesondert ausgeschrieben, einzurechnen.

### Abschnitt 01 A7 D588RL_Streckensanierung

#### Unterabschnitt 01.01 Baustelleneinrichtung

**01.01.0010 Baustelle einrichten Sämtl.LV-Abschn.*Zufahrt herst.AN**
StL-Nr. 21910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch

**01.01.0020 Baustelle räumen Sämtl. LV-Abschn.**
StL-Nr. 21910111201
Baustelle von allen Geräten, Anlagen, Einrichtungen und
dgl. räumen. Benutzte Flächen und Wege entsprechend dem
ursprünglichen Zustand herrichten. Soweit nicht für
bestimmte Leistungen für das Räumen der Baustelle gesonderte Positionen im Leistungsverzeichnis enthalten
sind, gilt die Pauschale
für alle Leistungen sämtlicher Abschnitte des Leistungsverzeichnisses.
Menge: 1,000 Psch

**01.01.0030 Beweissicherung durchführen**
Beweissicherung vor Beginn und während der
Bauausführung durchführen.
Beweissicherung der Bereitstellungsfläche und entlang
der gesamten Baustrecke vor Beginn der Arbeiten im
gesicherten Baufeld durchführen.
Sämtliche Flächen, Einbauten, Über- und
Unterführungsbauwerke, Randbereiche, etc. auf Fotos
aufnehmen.
Baubegleitende Beweissicherung mit Anfertigung von
Fotos aller wesentlichen Arbeiten und Arbeitsschritte,
u. a.:
-Abbruch- und Erdarbeiten
-Arbeiten an Entwässerungssystemen
-während der Herstellung der verschiedenen
Oberbauschichten etc. durchführen.
Erforderliche Hilfskräfte und Hilfsmittel sind einzurechnen.
Bestandsaufnahme des Baustelleneinrichtungsplatzes
vor Beginn der Arbeiten sowie nach Beendigung der
Arbeiten, jedoch vor der Abnahme der Baumaßnahme.
Die beiden Bestandsaufnahmen sind so durchzuführen,
dass Veränderungen am Bestand, die möglicherweise
durch die Baumaßnahme verursacht sind, festgestellt
werden können.
Fotos in digitalisierter Form (Auflösung mindestens
1024 mal 768 Pixel, 24 Farben).
Beweissicherung dem AG sortiert über eine digitale
Austauschplattform des AG in einem gängigen Format
(z.B. JPEG) zur Verfügung stellen.
Menge: 1,000 Psch

**01.01.0040 Zusammenstellung Eigenüberwachung**
Durchführung, Dokumentation und Zusammenstellung aller
nach den ZTVen, bzw. Regelwerken erforderlichen
Eigenüberwachungen.
Übergabe dieser Zusammenstellung an den AG.
Die Dokumentation muss die in der Baubeschreibung
angegebenen Anforderungen erfüllen.
Übergabe Bericht in zweifacher Ausfertigung gedruckt
und digital als PDF Datei. Die PDF-Datei ist dabei
analog zu dem Bericht aufzubauen. Die Unterlagen sind
nach einer Bauphase zusammenzustellen und spätestens 2
Wochen nach Abschluss der Bauphase dem AG zu übergeben.
Menge: 1,000 Psch

**01.01.0050 Baubegleit. Verdichtungskontrolle**
Während dem Einbau der Asphaltschichten in allen
Bauphasen sowie aller Asphaltschichten ist ein
Baustoffprüfungsinstitut einzuschalten.
Dieses Baustoffprüfinstitut hat mittels Troxlersonde
die Verdichtung während der gesamten Einbauzeit zu
überprüfen.
Vom AG werden i.M. jeweils eine Messung für 200 m2
einschl. Protokoll verlangt.
Im Bereich der Bohrkernentnahmestellen ist in einem
engen Raster zu messen (späterer Rückschluss
"Bohrkern->Fläche").
Die effektive Einsatzzeit ist abhängig vom gewählten
Einbaukonzept des AN.
Das Prüfinstitut (Vertreter) muss vor Ort Rückschlüsse
ziehen zwischen den Messergebnissen der Troxlersonde /
Bohrkernkalibrierung, Eignungsprüfungen und dem
einzubauendem Mischgut.
Gegebenenfalls ist mit den Einbauenden eine
Verbesserung des Einbaues zu besprechen und erzielen.
Menge: 1,000 Psch

**01.01.0060 Einsatz eines Sprenklerfahrzeuges**
Einsatz eines Wassertank-LKW's mit Sprenkleranlage und
Bedienung für außergewöhnliche Fälle, wie z.B. das
Bewässern der Bautrasse während
der Arbeiten mit teerhaltigem Straßenaufbruch, für
Eindämmung von gesundheitsgefährdenden Stäuben, im
Falle der Gefährdung der Verkehrssicherung, für
Wasserzugabe, etc.
Einsatz des Sprenklerfahrzeuges nur nach Anordnung des
AG.
Abbau und Einbau der Sprenkleranlage ist einzurechnen.
Wasserentnahme nach Wahl des AN.
Menge: 30,000 h

**01.01.0070 Vermessung gem. §3 Nr.2 VOB/B**
Vermessungsleistungen gemäß §3 Nr.2 VOB/B durchführen:
- Abstecken der Hauptachsen der baulichen Anlagen
- Abstecken der im Bereich des Baufelds befindlichen
Vermessung- und Grenzpunkte sowie deren Sicherung.
Das Freilegen von Grenzsteinen und die damit
verbundenen Erdarbeiten sind einzukalkulieren. Alle
anfallenden Gebühren für die Beschaffung der
erforderlichen Vermessungsdaten vom zuständigen
Vermessungsamt sind ebenfalls einzukalkulieren.
Grenzpunkte dürfen nur mit vorheriger Zustimmung des
AG entfernt werden.
- Schaffen der notwendigen Höhenfestpunkte in
unmittelbarer Nähe der baulichen Anlagen.
- Einmessen und Abstecken der Strecke nach Lage
und Höhe. Umfang des Ausbaus gemäß Lageplan. Aufnahme
und Absteckung insbesondere von:
- Fahrbahnrand
- Straßenabläufe
- Kanalschachtdeckel
- Wasserschachtdeckel
- Verkehrszeichen
- Schutzeinrichtungen
- Widerlager
- Urgelände
- Mulden und Gräben
Menge: 1,000 Psch

**01.01.0080 Vermessungspunkte sichern**
Vermessungspunkte des Festpunktverzeichnisses sichern.
Durch Arbeiten herausfallende Vermessungszeichen sind
vor Beendigung der Maßnahme (spätestens bei Abnahme),
an derselben Stelle wieder herzustellen.
Vor Beginn der Arbeiten sind alle vorhandenen
Vermessungszeichen von
quali?ziertem Fachpersonal zu versichern.
Die neu einzubringenden Vermessungszeichen sind stabil
und frostsicher so einzubauen, dass der Kopf des
Vermessungszeichens ca.  3  mm - 6  mm versenkt wird.
Vermarkungsbolzen aus Edelstahl, Kupfer oder Aluminium.
Sofern Punkte wegfallen können, ist das Vermessungsamt
rechtzeitig zu verständigen.
Die Leistung umfasst sämtliche Nebenarbeiten wie
Abstecken, Herstellen der Einbauöffnung, Setzen der
Vermessungszeichen, Verfüllen, Verdichten sowie die
erforderliche Dokumentation.
Menge: 1,000 Psch

**01.01.0090 Dauerhafte Höhenfestpunkte (gem. Detail) im Bankett herstellen**
Herstellung von Höhenfestpunkte gem. Detail des AG im
Bereich des Bauabschnitts.
Die Lage der Höhenfestpunkte für den Bau ist in der
Böschung festzulegen. Die Vermessungszeichen sind durch
qualifiziertes Fachpersonal neu einzumessen und zu
vermarken.
Der Einbau hat stabil und frostsicher zu erfolgen. Der
Kopf des Vermessungszeichens ist ca. 3-6 mm unter
Geländeoberkante herzustellen.
Als Vermessungszeichen sind Vermarkungsbolzen aus
Edelstahl, Kupfer oder Aluminium zu verwenden.
Vor der Herstellung der Vermessungszeichen ist das
zuständige Vermessungsamt rechtzeitig zu verständigen.
Die Leistung umfasst sämtliche Nebenarbeiten wie
Abstecken, Herstellen der Fundamente, Herstellen der
Einbauöffnung, Setzen der Vermessungszeichen,
Verfüllen, Verdichten sowie die erforderliche
Dokumentation.
Menge: 20,000 St

**01.01.0100 Vermessungsarbeiten ausführen Bestandsvermessung und technische Planung**
Aufgrund der fehlenden Bestandsvermessung für den
Abschnitt nach Unterlagen des AG (vom Bauanfang bis ca.
Stat. 614+800) ist die Bestandsvermessung vollständig
durch den AN zu erbringen.
Der Leistungsumfang umfasst insbesondere:
Bestandsvermessung:
- Vermessungstechnische Aufnahme des vollständigen
Bestands des o. g. Abschnitts
- Durchführung sämtlicher erforderlicher
Vermessungsarbeiten vor Ort
- Aufbereitung und Integration der Vermessungsdaten,
die vom AG übergeben sind.

Datenaufbereitung und Übergabe:
- Ableitung und Übergabe der Vermessungsergebnisse in
den geforderten Formaten
- Einbindung und Anpassung an die vorhandene
Bestandsvermessung des Folgeabschnitts.

Prüfung der Geometrie vor Einbau:
- der Bestandsvermessung auf ausreichend Quer- bzw.
Längsgefälle vor Einbau:
Mindestlängsgefälle von 0,5% und Mindestquergefälle von
1,5% bzw. geplanten Quergefälle ist einzuhalten. Ist
die Mindestquerneigung nicht zu erreichen, muss eine
Schrägneigung von min. 2,0 % eingehalten werden. In
Verwindungsbereichen darf die Schrägneigung auf mind.
0,5 % reduziert werden.
- Überprüfung der Höhenlage von Straßenabläufen und
weitere Einbauten (Borde)

Ausführungsunterlagen:
- Erstellung aller zur Ausführung notwendiger
Ausführungunterlagen, wie z. B. angepasste
Längsschnitte, Deckenhöhenbuch, Querpro?le.

generelle oder stellenweise Änderungen des
Entwässerungsprinzips nur in Absprache mit dem AG.

Alle Leistungen zur späteren Herstellung der
Fahrbahndecke sind unter Berücksichtigung der
erforderlichen Längs- und Querneigungen durchzuführen.
Dazu gehört die technische Bearbeitung und Planung
einer neuen Gradiente. Die geplanten Ergebnisse sind
geprüft und in geeigneter Form an den Auftraggeber (AG)
zu übergeben.

Deckenhöhenpläne sind in geeignetem Maßstab 2-fach als
Lageplan auf Papier zu liefern und mit digitalem
Geländemodell (DGM) als PDF und DWG an den
Projektleiter des AG zu übermitteln. Im Planstempel
muss das
verwendete Koordinatensystem und Höhensystem
eingetragen sein. In der Regel ist als Lagesystem
Gauß-Krüger (DHDN3 / GK4) und Höhensystem "DHHN12" zu
verwenden. Abweichungen hiervon bedürfen der Zustimmung
des AG.
Menge: 1,000 Psch

**01.01.0110 Vermessungsarbeiten Baugrenzen**
Vermessungsarbeiten ausführen.
Einmessen und Abstecken der Fahrbahnübergänge am
Bauanfang und -ende und sämtlichen Baugrenzen der neuen

Asphaltfahrbahn auf den Bestand nach Lage
und Höhe.
Sämtliche für die Ausführungsplanung notwendigen
Punkte in Höhe und Lage aufnehmen, aufbereiten und in
entsprechende Planung einfließen lassen.
Darstellung der planmäßigen, neuen Fahrbahnhöhen für
den Anschluss an den Bestand am Bauanfang/-ende bzw.
weiterer Baugrenzen.
Länge jeweils ca. 100 m, davon ca. 50 m neue
Asphaltfahrbahn und ca. 50 m Bestandsstrecke.
Planung des Überganges/Anpassungsstrecke an den
Bestand mit Darstellung der Höhen der FB-Ränder in
Abständen von 3 bis 5 m in maßstäblicher Lageskizze.
Technische Bearbeitung und Planung einer neuen
Gradiente durchführen und geprüft an AG übergeben.
Erstellung aller zur Ausführung notwendiger
Ausführungunterlagen, wie z. B. angepasste
Längsschnitte, Deckenhöhenbuch, Querprofile.
Menge: 1,000 Psch

**01.01.0120 Bestandserfassung nach Bau**
Bestandsaufnahme der nach dem Bau hergestellten Decken
auf Grundlage einer fortlaufenden
vermessungstechnischen Bestandserfassung mittels
Tachymeter einschließlich Kontrollplots. Erstellung
eines Bestandsdeckenbuches.

Aufnahme der Bestandsdaten bestehend aus beiden
Fahrbahnrändern sowie der Fahrbahnmitte. Vermessung des
neuen Bestands aller Bauwerke sowie der neugestalteten
Topographie (Fahrbahnen, Fahrstreifen,
Straßenmarkierungen, Rinnen, Straßenabläufe, Borde
etc.).

lagemäßig im Koordinatensystem Gauß-Krüger (DHDN/ GK4 -
EPSG 31468), höhenmäßig in DHHN2016 (m ü. NHN,
Höhenstatus 170, EPSG 7837).

Der Auftraggeber gibt die einzuhaltenden Genauigkeiten
(Standardabweichungen) vor, sofern von den in der
R-Verm angegebenen Genauigkeiten abgewichen werden
soll.
Folgende Genauigkeiten sind einzuhalten:
- In der Lage von 2 - 3 cm
- In der Höhe von 1 cm im Bereich der Fahrbahn, bei
Bauwerken, Entwässerungsrinnen, Schachtdeckeln und
Schachtsohlen sowie den bauseits hergestellten
Polygonpunkten / in sonstigen Bereichen von 2 - 3 cm

Der maximale Punktabstand beträgt 10 m. Kodierung und
Umfang der Datenerfassung sind mit dem Auftraggeber
(AG) abzustimmen.

Die Daten sind dem AG in digitaler Form als
dwg-/dxf-Dateien, und als PDF-Dateien zu übergeben.
Zusätzlich ist eine einfache Papierausfertigung zu
liefern. Die digitalen Daten sind über eine AN-eigene
Cloud mittels Freigabelink bereitzustellen. Der Inhalt
der gelieferten Dateien ist in einer textlichen
Beschreibung zu erläutern.

Auf Grundlage der übergebenen Daten sind Kontrollplots
im Maßstab 1:1000 oder größer im Zeichenschlüssel der
Autobahn GmbH des Bundes zu liefern. Abweichende
Zeichenschlüssel können einvernehmlich vereinbart
werden.

Zusätzlich sind insbesondere aufzunehmen:
- Fahrbahnränder und Fahrbahnachse
- Borde
- Brückenkappen und -übergänge, Pflasterflächen
- Schutzplankenbestand
- neue Straßenmarkierung
- Entwässerungssystem (u. a. Schächte mit Deckel,
Straßenabläufe)
Menge: 1,000 Psch

**01.01.0130 Bestandsaufnahme VZ**
Bestandsaufnahme vorhandener Beschilderungen und
Kilometertafeln vor Ausbau. Darstellung der
Beschilderung in Lageplänen mit Stationierung sowie
Fotodokumentation. Übergabe Lagepläne an AG als .pdf
sowie 3-fach gedruckt.
Menge: 1,000 Psch

#### Unterabschnitt 01.02 Bereitstellungsfläche, Beprobung, Entsorgung

**01.02.0010 Entsorgungskonzept aufstellen alle Abfälle BSF BE Haufwerk Elekt. Papier Elekt. Papier Analytik durch AN**
Entsorgungskonzept zu Beproben, Aufnehmen,
Fördern, Zwischenlagern, Verladen sowie Verwerten,
Aufbereiten oder Beseitigen von Abfällen und
Ausbaustoffen
aufstellen. Positions- und ortsbezogenen
Ablaufplan mit Personal-, Maschinen- und
Geräteeinsatz auf Grundlage des Bauzeitenplanes
des AN aufstellen. Abbruch- und Aufnahmeverfahren
für die jeweiligen Abfälle und Ausbaustoffe zur
Entsorgung beschreiben. Fördern zur
Wiederverwendung bzw. Verwertung innerhalb der
Baustelle und Beförderung zur Entsorgungsanlage
außerhalb der Baustelle beschreiben.
Arbeitsanweisungen für sämtliche Prozessbeteiligte
aufstellen. Entsorgungskonzept mit zeichnerischen
Darstellungen übergeben.
Für alle Abfälle und Ausbaustoffe.
Mit Bereitstellungsflächen auf Flächen des AG
Lageplan der Bereitstellungsflächen mit
Haufwerksdarstellung, Betriebseinrichtungen sowie
Betriebs- und Handlungsanweisung anfertigen.
Entsorgungskonzept vor erster Entsorgung dem AG
elektronisch und in Papierform übergeben.
Vorlagen zur Dokumentation der Verbleibskontrolle
nicht gefährlicher Abfälle und Ausbaustoffe vor erster
Entsorgung aufstellen und dem AG elektronisch und
in Papierform übergeben.
Deklarationsanalysen nach den Annahmeparametern
der Entsorgungsanlagen werden gesondert vergütet.
Menge: 1,000 Psch

**01.02.0020 Entsorgungskonzept fortschreiben Monatsende Elekt. Papier Elekt. Papier**
StL-Nr. 224802020903202
Entsorgungskonzept nach Unterlagen des AG zum
Beproben, Aufnehmen, Fördern, Zwischenlagern,
Verladen sowie Verwerten, Aufbereiten oder
Beseitigen von Abfällen und Ausbaustoffen während
der gesamten Bauzeit fortschreiben. Positions- und
ortsbezogenen Ablaufplan mit Personal-, Maschinen-
und Geräteeinsatz auf Grundlage des aktuellen
Bauzeitenplanes des AN, Abbruch- und
Aufnahmeverfahren für die jeweiligen Abfälle und
Ausbaustoffe zur Entsorgung, Fördern zur
Wiederverwendung bzw. Verwertung innerhalb der
Baustelle und Beförderung zur Entsorgungsanlage
außerhalb der Baustelle sowie Arbeitsanweisungen
überprüfen und bei Änderungen nach technischen und
vertraglichen Erfordernissen überarbeiten.
Geändertes Entsorgungskonzept mit zeichnerischen
Darstellungen zur Prüfung übersenden.
Für Entsorgungskonzept aus OZ '= Vorposition.'
Entsorgungskonzept zum Monatsende überprüfen und
fortschreiben.
Überprüfungsergebnis und Änderungen zum
Entsorgungskonzept vor geänderter Entsorgung dem
AG nach Unterlagen des AG elektronisch und in
Papierform übergeben.
Geänderte Vorlagen vor geänderter Entsorgung dem
AG nach Unterlagen des AG elektronisch und in
Papierform übergeben.
Menge: 1,000 Psch

**01.02.0030 Bodenlogistikkonzept aufstellen nach Unterl. AG BSF BE Haufwerk Elekt. Papier Elekt. Papier Analytik durch AN**
StL-Nr. 224802030102223
Bodenlogistikkonzept nach Unterlagen des AG zum
Beproben, Aufnehmen, Fördern, Zwischenlagern,
Verladen sowie Aufbereiten und Einbauen von
anfallendem Bodenmaterial und Baggergut mit
Bereitstellungsflächen aufstellen. Positions- und
ortsbezogenen Ablaufplan mit Personal-, Maschinen-
und Geräteeinsatz auf Grundlage des
Bauzeitenplanes des AN aufstellen. Aushub- und
Aufnahmeverfahren für die jeweiligen Böden und
Felsgesteine zur Wiederverwendung oder Verwertung
beschreiben. Transportwege von der Aufnahme- zur
Einbau- oder Verwertungsstelle beschreiben.
Bodenlogistikkonzept mit zeichnerischen
Darstellungen übergeben.
Nach Unterlagen des AG.
Lageplan der Bereitstellungsflächen mit
Haufwerksdarstellung, Betriebseinrichtungen sowie
Betriebs- und Handlungsanweisung nach Unterlagen
des AG anfertigen.
Bodenlogistikkonzept vor Ausführung dem AG nach
Unterlagen des AG elektronisch und in Papierform
übergeben.
Vorlagen zur Dokumentation der Wiederverwendung
und Verwertung von Bodenmaterial und Baggergut
nach Unterlagen des AG vor Beginn der Erdarbeiten
aufstellen und dem AG nach Unterlagen des AG
elektronisch und in Papierform übergeben.
Deklarationsanalysen werden gesondert vergütet.
Menge: 1,000 Psch

**01.02.0040 Bodenlogistikkonzept fortschreib. Monatsende Elekt. Papier Elekt. Papier**
StL-Nr. 2248020409322
Bodenlogistikkonzept nach Unterlagen des AG zum
Beproben, Aufnehmen, Fördern, Zwischenlagern,
Verladen sowie Aufbereiten und Einbauen von
anfallendem Bodenmaterial und Baggergut mit
Bereitstellungsflächen während der gesamten
Bauzeit fortschreiben. Positions- und
ortsbezogenen Ablaufplan mit Personal-, Maschinen-
und Geräteeinsatz auf Grundlage des aktuellen
Bauzeitenplanes des AN, Aushub- und
Aufnahmeverfahren für die jeweiligen Böden und
Felsgesteine, Fördern von der Aufnahme- zur
Einbau- oder Verwertungsstelle überprüfen und bei
Änderungen nach technischen und vertraglichen
Erfordernissen überarbeiten. Geändertes
Bodenlogistikkonzept mit zeichnerischen
Darstellungen zur Prüfung übersenden.
Für Bodenlogistikkonzept aus OZ '= Vorposition.'
Bodenlogistikkonzept zum Monatsende überprüfen und
fortschreiben.
Überprüfungsergebnis und Änderungen zum
Bodenlogistikkonzept vor geänderter
Wiederverwendung oder Verwertung dem AG nach
Unterlagen des AG elektronisch und in Papierform
übergeben.
Geänderte Vorlagen zur Dokumentation vor
geänderten Wiederverwendungs- oder
Verwertungsbedingungen dem AG nach Unterlagen des
AG elektronisch und in Papierform übergeben.
Menge: 1,000 Psch

**01.02.0050 Bereitstellungsflächen herstellen HW-h <2 m Zeitw. Lag.**
Flächen für die zeitweilige Lagerung von
Bodenmaterial, Baggergut, Ausbaustoffen oder
Abfällen nach Unterlagen des AG als
Bereitstellungsflächen herstellen. Haufwerks- und
Behälterkataster mit Lageplänen, Angaben zu
Haufwerksnummer, Anlieferungszeitraum, Herkunft
nach Entnahmestelle mit Homogenbereich und
Probenahmen aufstellen. Haufwerke mit reißfester,
witterungsbeständiger Folie abgedeckt und Behälter
mit wetterfester Beschilderung einschließlich der
Angaben zu Haufwerks- oder Behälternummer,
Anlieferungszeitraum, Herkunft nach Entnahmestelle
und Homogenbereich ausstatten. Erforderliche
Schutz- und Betriebseinrichtungen sowie
Betriebsräume mit Sanitäreinrichtungen
einschließlich erforderlicher Ver- und Entsorgung
mit den erforderlichen Medien nach Unterlagen des
AG aufstellen.
Bereitstellungsflächen auf der Fläche des AG (vorh.
Parkplätze)
Flächenbefestigungen nach technischen, behördlichen,
gesetzlichen Anforderungenherstellen. die
Mindestanforderungen an die Befestigung nach Unterlagen
des AG sind zu berücksichtigen.
Lagerfläche für Menge ca. 16.500 t.
Haufwerksgröße bis 250 m3. Vorhalten, Betreiben,
Unterhalten und Beseitigen werden gesondert vergütet.
Haufwerkshöhe bis 2,00 m.
Material = Betonaufbruch für die Verwertung bzw.
Entsorgung
Lagerung = Zeitweilige Lagerung von Abfällen nach
4. BImSchV, Anhang 1, Nr. 8.12.
Menge: 1,000 Psch

**01.02.0060 Bereitstellungsflächen betreiben**
StL-Nr. 22480221099
Flächen für die zeitweilige Lagerung von
Bodenmaterial, Baggergut, Ausbaustoffen oder
Abfällen nach Unterlagen des AG als
Bereitstellungsflächen vorhalten, unterhalten und
betreiben. Haufwerks- und Behälterkataster mit
Lageplänen, Angaben zu Haufwerksnummer,
Anlieferungszeitraum, Herkunft nach Entnahmestelle
mit Homogenbereich und Probenahmen auf der
Baustelle führen und fortschreiben. Wetterfeste
Beschilderung einschließlich der Angaben zu
Haufwerks- oder Behälternummer,
Anlieferungszeitraum, Herkunft nach Entnahmestelle
und Homogenbereich vorhalten, bei Bedarf anpassen
und unterhalten. Haufwerksabdeckungen aus
reißfester, witterungsbeständiger Folie nach
Bedarf des AN verwehungssicher öffnen und
schließen, arbeitstäglich kontrollieren und
beschädigte Folien austauschen. Erforderliche
Schutz- und Betriebseinrichtungen sowie
Betriebsräume mit Sanitäreinrichtungen nach Wahl
des AN einschließlich erforderlicher Ver- und
Entsorgung mit den erforderlichen Medien nach
Unterlagen des AG vorhalten, unterhalten und
betreiben. Teilzeiten nach Tagen werden zu 1/30
des Einheitspreises vergütet.
Bereitstellungsflächen aus OZ '= Bereitstellungsflächen
für Betonaufbruch.'
Menge: 3,000 Mt

**01.02.0070 Bereitstellungsflächen räumen**
StL-Nr. 22480221599
Flächen für die zeitweilige Lagerung von
Bodenmaterial, Baggergut, Ausbaustoffen oder
Abfällen nach Unterlagen des AG als
Bereitstellungsflächen einschließlich aller
Betriebseinrichtungen, Abdichtungs- und
Abdeckmaterialien, hergestellte Medienanschlüsse
und Flächenbefestigungen beseitigen. Benutzte
Flächen entsprechend dem ursprünglichen Zustand
wiederherstellen. Abdichtungs- und
Abdeckmaterialien aufnehmen und entsorgen.
Bereitstellungsflächen aus OZ '= Bereitstellungsfläche
für Betonaufbruch.'
Menge: 1,000 Psch

**01.02.0080 Probenahme Betonaufbruch**
Probenahme von zwischengelagertem Betonaufbruch zur
Durchführung der chemischen Untersuchungen gemäß LAGA
PN 98. Dokumentation dem AG übergeben.
Menge: 48,000 St

**01.02.0090 Chem. Analyse Betonaufbruch nach EBV**
Chemische Analysen des Betonaufbruchs durchführen.
Analysen nach Ersatzbaustoffverordnung durchführen.
Dokumentation dem AG übergeben.
Menge: 24,000 St

**01.02.0100 Chem. Analyse Betonaufbruch DepV**
Chemische Analysen des Betonaufbruchs durchführen.
Analysen nach DepV durchführen. Dokumentation dem AG
übergeben.
Menge: 24,000 St

**01.02.0110 Nicht gef. Abf. Baustelle entsorg. Beton 17 01 01 BSF HfW innerh. Wahl AN einr. Verbleib elektr.**
StL-Nr. 22480244001994101
Nicht gefährlichen Abfall aus Aufbruch und Ausbau
nach Unterlagen des AG laden, zur
Entsorgungsanlage befördern und entsorgen.
Abrechnung nach Wiegenachweisen.
Abfall = Beton. Abfallschlüssel = 17 01 01.
Wert 'Materialwerte bis einschl. RC1
nach Ersatzbaustoffverordnung. DK0 bis DK1 nach DepV.'
Abfall von Bereitstellungsfläche innerhalb der
Baustelle in Haufwerk gelagert laden.
Entsorgung nach Wahl des AN. Kosten der
Abfallentsorgung trägt der AN.
Verbleibsdokumentation nach Unterlagen des AG
führen. Dokumentation und Wiegenachweise nach
Abschluss dem AG elektronisch übergeben.
Menge: 7000,000 t

**01.02.0120 Zulage Abfall ents. n. gef. bis einschl. RC3**
Zulage zu OZ: nicht gefährlichen Abfall aus Abbruch
laden, fördern und entsorgen, Betonaufbruch bis RC1.
Zulage für: nicht gefährlicher Abfall, Materialklasse
>RC1 bis einschließlich RC3, Abfallschlüssel = 17 01
01.nach Ersatzbaustoffverordnung. DK I nach DepV.
Menge: 1000,000 t

**01.02.0130 Bereitstellungsflächen herstellen HW-h <2 m Zeitw. Lag.**
StL-Nr. 22480220599991920
Flächen für die zeitweilige Lagerung von
Bodenmaterial, Baggergut, Ausbaustoffen oder
Abfällen nach Unterlagen des AG als
Bereitstellungsflächen herstellen. Haufwerks- und
Behälterkataster mit Lageplänen, Angaben zu
Haufwerksnummer, Anlieferungszeitraum, Herkunft
nach Entnahmestelle mit Homogenbereich und
Probenahmen aufstellen. Haufwerke mit reißfester,
witterungsbeständiger Folie abgedeckt und Behälter
mit wetterfester Beschilderung einschließlich der
Angaben zu Haufwerks- oder Behälternummer,
Anlieferungszeitraum, Herkunft nach Entnahmestelle
und Homogenbereich ausstatten. Erforderliche
Schutz- und Betriebseinrichtungen sowie
Betriebsräume mit Sanitäreinrichtungen
einschließlich erforderlicher Ver- und Entsorgung
mit den erforderlichen Medien nach Unterlagen des
AG aufstellen.
Bereitstellungsflächen 'auf der Fläche des AG
(stillgelegter Parkplatz im Baustellenbereich).'
Flächenbefestigungen 'nach technischen, behördlichen,
gesetzlichen Anforderungenherstellen. die
Mindestanforderungen an die Befestigung nach Unterlagen
des AG sind zu berücksichtigen.'
Lagerfläche für Menge 'ca. 3000 t.'
Haufwerksgröße 'bis 250 m3. Vorhalten, Betreiben,
Unterhalten und Beseitigen werden gesondert vergütet.'
Haufwerkshöhe bis 2,00 m.
Material 'Ausbaumaterial Frostschutzmaterial,'
Lagerung = Zeitweilige Lagerung von Abfällen nach
4. BImSchV, Anhang 1, Nr. 8.12.
Menge: 1,000 Psch

**01.02.0140 Bereitstellungsflächen betreiben**
StL-Nr. 22480221099
Flächen für die zeitweilige Lagerung von
Bodenmaterial, Baggergut, Ausbaustoffen oder
Abfällen nach Unterlagen des AG als
Bereitstellungsflächen vorhalten, unterhalten und
betreiben. Haufwerks- und Behälterkataster mit
Lageplänen, Angaben zu Haufwerksnummer,
Anlieferungszeitraum, Herkunft nach Entnahmestelle
mit Homogenbereich und Probenahmen auf der
Baustelle führen und fortschreiben. Wetterfeste
Beschilderung einschließlich der Angaben zu
Haufwerks- oder Behälternummer,
Anlieferungszeitraum, Herkunft nach Entnahmestelle
und Homogenbereich vorhalten, bei Bedarf anpassen
und unterhalten. Haufwerksabdeckungen aus
reißfester, witterungsbeständiger Folie nach
Bedarf des AN verwehungssicher öffnen und
schließen, arbeitstäglich kontrollieren und
beschädigte Folien austauschen. Erforderliche
Schutz- und Betriebseinrichtungen sowie
Betriebsräume mit Sanitäreinrichtungen nach Wahl
des AN einschließlich erforderlicher Ver- und
Entsorgung mit den erforderlichen Medien nach
Unterlagen des AG vorhalten, unterhalten und
betreiben. Teilzeiten nach Tagen werden zu 1/30
des Einheitspreises vergütet.
Bereitstellungsflächen aus OZ '= Bereitstellungsflächen
für Ausbau-Frostschutzmaterial.'
Menge: 3,000 Mt

**01.02.0150 Bereitstellungsflächen räumen**
StL-Nr. 22480221599
Flächen für die zeitweilige Lagerung von
Bodenmaterial, Baggergut, Ausbaustoffen oder
Abfällen nach Unterlagen des AG als
Bereitstellungsflächen einschließlich aller
Betriebseinrichtungen, Abdichtungs- und
Abdeckmaterialien, hergestellte Medienanschlüsse
und Flächenbefestigungen beseitigen. Benutzte
Flächen entsprechend dem ursprünglichen Zustand
wiederherstellen. Abdichtungs- und
Abdeckmaterialien aufnehmen und entsorgen.
Bereitstellungsflächen aus OZ '= Bereitstellungsfläche
für Ausbau-Frostschutzmaterial.'
Menge: 1,000 Psch

**01.02.0160 Probenahme**
Probenahme von zwischengelagertem
Ausbau-Frostschutzschichtmaterial zur Durchführung der
chemischen Untersuchungen gemäß LAGA PN
98. Dokumentation dem AG übergeben.
Menge: 30,000 St

**01.02.0170 Chem. Analyse nach EBV**
Chemische Analysen der
Ausbau-Frostschutzschichtmaterialen durchführen.
Analysen nach Ersatzbaustoffverordnung durchführen.
Dokumentation dem AG übergeben.
Menge: 10,000 St

**01.02.0180 Chem. Analyse Schicht DepV**
Chemische Analysen der
Ausbau-Frostschutzschichtmaterialien durchführen.
Analysen nach DepV durchführen.
Dokumentation dem AG übergeben.
Menge: 10,000 St

**01.02.0190 Nicht gef. Abf. Baustelle entsorg. BSF HfW innerh. Wahl AN einr. Verbleib elektr.**
Nicht gefährlichen Abfall aus Aufbruch und Ausbau
Frostschutzmaterial nach Unterlagen des AG laden, zur
Entsorgungsanlage befördern und entsorgen.
Abrechnung nach Wiegenachweisen.
Abfall '= Ausbau Frostschutzmaterialk.
'
Wert 'Materialwerte bis einschl. BM-F3 nach
Ersatzbaustoffverordnung.
DK I nach DepV.'
Abfall von Bereitstellungsfläche innerhalb der
Baustelle in Haufwerk gelagert laden.
Entsorgung nach Wahl des AN. Kosten der
Abfallentsorgung trägt der AN.
Verbleibsdokumentation nach Unterlagen des AG
führen. Dokumentation und Wiegenachweise nach
Abschluss dem AG elektronisch und in Papierform
übergeben.
Menge: 3000,000 t

**01.02.0200 Zulage Abfall ents. >BM-F3 n. gef.**
Zulage zu OZ: nicht gefährlichen Abfall aus Abbruch
laden, fördern und entsorgen, Ausbau
Frostschutzmaterial.
Zulage für: nicht gefährlicher Abfall, Materialklasse
>BM-F3 nach Ersatzbaustoffverordnung. DK I nach DepV.
Menge: 100,000 t

**01.02.0210 Zulage Abfall ents. >BM-F3 gef.**
Zulage zu OZ: nicht gefährlichen Abfall aus Abbruch
laden, fördern und entsorgen, Ausbau
Frostschutzmaterial >BM-F3.
Menge: 100,000 t

**01.02.0220 Entsorgungsnachweise führen**
Entsorgungsnachweise zu allen Entsorgungspositionen
einschl. aller erforderlicher Genehmigungen und
Gebühren führen.
Menge: 1,000 Psch

#### Unterabschnitt 01.03 Kontrollprüfungen

**01.03.0010 Beprobungsplan**
Beprobungsplan für die gesamte Baustelle erstellen.
Der AN hat vor dem Einbau der ungebundenen sowie
gebundenen Schichten in Absprache mit dem AG einen
Beprobungsplan, abgestimmt auf den Bauablauf, zu
entwickeln.
Probenahmestellen anhand Plan vor Ort festlegen und
dauerhaft markieren.
Der Beprobungsplan beinhaltet eine zusätzliche Stelle
für die erweiterten Kontrollprüfungen nach Unterlagen
des AG. Die Stelle ist mit dem AG abzustimmen und vor
Ort festzulegen.
Gegenpole sind zwischen den Leitpfosten in
Längsrichtung anzuordnen und abwechselnd rechts (im
Standstreifen für die Dickenmessung der ADS), mittig
und links zu verlegen.
Der maximale Abstand zwischen den Gegenpolen beträgt 50
m.
An jeder Messstelle wird Schichtdickenmessung aller
Asphaltschichten durchgeführt. Die Gegenpole sind zur
Schichtdickenmessung der ADS, ABS sowie ggf. ATS,
jeweils mit einem Abstand von 2 m zu verlegen.
Der Beprobungsplan ist in digitaler Form und 2-fach in
Papier-Form abzugeben.
Übergabe spätestens 2 Wochen vor Probendurchführung.
Angaben mindestens:
Graphische Darstellung der unterschiedlichen Proben
und Prüfungen (z. B. Plattendruchversuch,
Mischgutproben, Bohrkerne etc.) im Plan bezogen auf
den Betriebskilometer.
Die Entnahmestellen sind vor Ort gemäß dem
entwickelten Beprobungsplan für die gesamte Bauzeit
dauerhaft zu kennzeichnen.
Menge: 1,000 Psch

**01.03.0020 Probegefäß liefern 10-l-Blecheimer Mithilfe Kprüf.**
StL-Nr. 21910171211
Probegefäß zur Aufnahme von Baustoffproben, für Kontrollprüfungen und für Rückstellproben des AG liefern.
Probegefäß = sauberer 10-l-Blecheimer mit dicht schließendem Deckel.
Mithilfe bei der Probennahme im Baubereich nach Angaben
des AG.
Menge: 50,000 St

*Hinweis*
Gegenpole für die elektromagnetische Dickenmessung
der Asphalttrag-, -binder- und -deckschicht.
Gegenpole sind beim Asphalteinbau zu schützen.
Gegenpole liefern ist einzurechnen.

**01.03.0030 Gegenpole für Kontrollpr. verlegen AL 30x100cm,0,3mm**
StL-Nr. 2191017371399
Gegenpole für Kontrollprüfungen nach Anweisung des AG
für die elektromagnetische Dickenmessung verlegen.
Gegenpol = Aluminium-Blech (0,3mm, 30x100cm),
max. Messtiefe 50 cm
Unterlage '= ungebundene Tragschicht unter der
Asphalttragschicht'
Menge: 100,000 St

*Hinweis*
Gegenpole für die elektromagnetische Dickenmessung
der Asphalttrag-, -binder- und -deckschicht.
Gegenpole sind beim Asphalteinbau zu schützen.
Gegenpole liefern ist einzurechnen.
Abstand untereinander max. 50 m.

**01.03.0040 Gegenpole für Kontrollpr. verlegen AL 30x100cm,0,1mm**
StL-Nr. 2191017371199
Gegenpole für Kontrollprüfungen nach Anweisung des AG
für die elektromagnetische Dickenmessung verlegen.
Gegenpol = Aluminium-Folie (0,1 mm 30x100 cm)
max. Messtiefe 50 cm
Unterlage 'Asphaltschichten.
Gegenpole sind zwischen den Leitpfosten und abwechselnd
rechts (im Standstreifen für Dickenmessung der ADS),
mitte und links in Längsrichtung mit dem max. Abstand
von 50 m verlegen. an der selben Stelle sind Gegenpole
zur Schichtdickenmessung der ADS, ABS und ggf. ATS mit
Abstand von 2 m vorzusehen.  '
Menge: 1300,000 St

*Hinweis*
Materialproben & Rückstellprobe dokumentenecht
beschriften und in Plan dokumentieren. Proben
witterungsgeschützt auf der Baustelle lagern und auf
Aufforderung zur Prüfstelle
des AG transportieren (Transport ges. vergütet).
1 St = 1 Mischgutprobe mit 1 Probegefäß einschließlich
Mischgutproben der erweiterten Kontrollprüfung.

**01.03.0050 Materialprobe entn. und übergeben**
StL-Nr. 21910173299
Materialprobe nach Unterlagen des AG entnehmen und im
Baubereich dem AG übergeben.
Abmessungen '= 12 kg.'
Material '= Mischgut Asphaltdeckschicht.'
Menge: 25,000 St

*Hinweis*
Materialproben & Rückstellprobe dokumentenecht
beschriften und in Plan dokumentieren. Proben
witterungsgeschützt auf der Baustelle lagern und auf
Aufforderung zur Prüfstelle
des AG transportieren (Transport ges. vergütet).
1 St = 1 Mischgutprobe mit 2 Probegefäßen
einschließlich Mischgutproben der erweiterten
Kontrollprüfung.

**01.03.0060 Materialprobe entn. und übergeben**
StL-Nr. 21910173299
Materialprobe nach Unterlagen des AG entnehmen und im
Baubereich dem AG übergeben.
Abmessungen '= 20 kg.'
Material '= Mischgut Asphaltbinderschicht.'
Menge: 25,000 St

*Hinweis*
Materialproben & Rückstellprobe dokumentenecht
beschriften und in Plan dokumentieren. Proben
witterungsgeschützt auf der Baustelle lagern und auf
Aufforderung zur Prüfstelle
des AG transportieren (Transport ges. vergütet).
1 St = 1 Mischgutprobe mit 2 Probegefäßen.

**01.03.0070 Materialprobe entn. und übergeben**
StL-Nr. 21910173299
Materialprobe nach Unterlagen des AG entnehmen und im
Baubereich dem AG übergeben.
Abmessungen '= 20 kg.'
Material '= Mischgut Asphalttragschicht'
Menge: 15,000 St

*Hinweis*
Bohrkerne dokumentenecht beschriften und in Plan
dokumentieren. Bohrkerne witterungsgeschützt auf der
Baustelle lagern und auf Aufforderung zur Prüfstelle
des AG transportieren. Siehe auch FGSV "H Rep A".
in 1. und 2. Fahrstreifen und Seitenstreifen.

**01.03.0080 Bohrkern entnehmen Kern-DU 15 cm**
StL-Nr. 2191017222999
Bohrkern für Kontrollprüfungen nach Angabe des AG entnehmen und im Baubereich dem AG übergeben. Bohrloch
fachgerecht verfüllen.
Bohrkerndurchmesser 15 cm.
Bohrtiefe 'bis 30 cm.'
Material '= Asphaltschichten'
Verfüllmaterial 'Kaltasphaltmischgut KMG-R/KMG-E.'
Menge: 50,000 St

*Hinweis*
Bohrkerne zu den erweiterten Kontrollprüfungen nach
Unterlagen des AG.
Bohrkerne witterungsgeschützt auf der Baustelle
lagern und auf Aufforderung zur Prüfstelle
des AG transportieren. Siehe auch FGSV "H Rep A".

**01.03.0090 Bohrkern entnehmen Kern-DU 15 cm**
Bohrkern für die erweiterten Kontrollprüfungen nach
Unterlagen des AG entnehmen und im Baubereich dem AG
übergeben. Bohrloch fachgerecht verfüllen.
Bohrkerndurchmesser 10 cm.
Bohrtiefe bis 30 cm.
Material = Asphaltbinderschicht
Bohrkerne nach dem Einbau der Asphaltbinderschicht zu
entnehmen.
Verfüllmaterial Kaltasphaltmischgut KMG-R/KMG-E.
Menge: 5,000 St

*Hinweis*
Bohrkerne dokumentenecht beschriften und in Plan
dokumentieren. Bohrkerne witterungsgeschützt auf der
Baustelle lagern und auf Aufforderung zur Prüfstelle
des AG transportieren. Siehe auch FGSV "H Rep A".
im Standstreifen

**01.03.0100 Bohrkern entnehmen Kern-DU 15 cm**
StL-Nr. 2191017222999
Bohrkern für Kontrollprüfungen nach Angabe des AG entnehmen und im Baubereich dem AG übergeben. Bohrloch
fachgerecht verfüllen.
Bohrkerndurchmesser 15 cm.
Bohrtiefe 'bis 30 cm.'
Material '= ADS + Betondecke.'
Verfüllmaterial 'Kaltasphaltmischgut KMG-R/KMG-E.'
Menge: 15,000 St

**01.03.0110 Transport von Baustoffproben bis 50 km; bis 3.000 kg**
Laden u. transportieren von Baustoffproben für
Kontrollprüfungen zur Baustoff-u. Bodenprüfstelle des
AG (bis 100 km einfache Strecke), abladen und sortiert
nach Angaben d. AG im Annahmeraum abstellen; Proben
(Bohrkerne, Mischguteimer) lagern innerhalb der
Baustelle,Transportgewicht bis 3.000 kg/Fuhre.
Abrechnung: 1 St = 1 Fuhre.
Menge: 4,000 St

*Hinweis*
Vergütet werden nur erfolgreich abgeschlossene
Prüfungen.

**01.03.0120 Plattendruckversuch durchführen**
Statischen Plattendruckversuch als Kontrollprüfung des
AG durchführen.
Statischer Plattendruchversuch durch amtl. anerkanntes
Prüfinstitut durchführen lassen. Auswertung und
Dokumentation der Ergebnisse.
Dokumentation übergeben.
Ausführung nach Anweisung des AG.
Belastungsfahrzeug als Gegengewicht (z. B. ausreichend
beladener Lkw) einschl. Bedienungspersonal für das
Belastungsfahrzeug für Plattendruckversuch
bereitstellen. Die
Bereitstellung und das Bedienpersonal werden nicht
gesondert
vergütet und sind einzurechnen.
Menge: 40,000 St

**01.03.0130 Fläche Ebenheits-/Griffigkeitsmessungen**
Fläche zur Durchführung der
Ebenheitsmessung oder Griffigkeitsmessung zur
Verfügung stellen.
Flächen vor Messung reinigen.
Beengte Flächen räumen bzw. Hindernisse zur
Durchführung der Messungen des AG beiseite stellen.
Menge: 1,000 Psch

**01.03.0140 Zusätzl. Prüfung für SMA 11 S Durchführung eines Abkühlversuches**
Zusätzliche Prüfung der Asphaltdeckschicht SMA 11 S
durch Durchführung eines Abkühlversuches zur Ermittlung
des Temperaturabfalls nach Unterlagen des AG und gemäß
den geltenden Regelwerken (TP Asphalt-StB
Teil 46 A), einschließlich Temperaturmessung,
Auswertung des Abkühlverhaltens und schriftlicher
Dokumentation.
Erforderliche Entnahme der Mischgutproben ist
einzurechnen. Dokumentation und Auswertung der
Ergebnisse sowie Übergabe eines Prüfberichts.
Menge: 1,000 Psch

**01.03.0150 Zusätzl. Prüfung für SMA 16 BS Durchführung eines Abkühlversuches**
Zusätzliche Prüfung der Asphaltdeckschicht SMA 11 S
durch Durchführung eines Abkühlversuches nach
Unterlagen des AG und gemäß den geltenden Regelwerken
(TP Asphalt-StB
Teil 46 A), einschließlich Temperaturmessung,
Auswertung des Abkühlverhaltens und schriftlicher
Dokumentation.
Erforderliche Entnahme der Mischgutproben ist
einzurechnen. Dokumentation und Auswertung der
Ergebnisse sowie Übergabe eines Prüfberichts.
Menge: 1,000 Psch

**01.03.0160 Zusätzl. Prüfung für SMA 11 S Durchführung eines Einaxialer Druck- Schwellversuches**
Zusätzliche Prüfung der Asphaltdeckschicht SMA 11 S
durch Durchführung eines Einaxialer
Druckschwellversuches zur Bewertung des
Verformungsverhaltens von Asphaltmischgut bei erhöhten
Temperaturen (50 und 60 C) nach Unterlagen des AG und
gemäß den geltenden Regelwerken (TP Asphalt-StB
Teil 25 B1).
Erforderliche Entnahme der Mischgutproben ist
einzurechnen. Dokumentation und Auswertung der
Ergebnisse sowie Übergabe eines Prüfberichts.
Menge: 1,000 Psch

**01.03.0170 Zusätzl. Prüfung für SMA 16 BS Durchführung eines Einaxialer Druck- Schwellversuches**
Zusätzliche Prüfung der Asphaltdeckschicht SMA 11 S
durch Durchführung eines Einaxialer
Druckschwellversuches zur Bewertung des
Verformungsverhaltens von Asphaltmischgut bei erhöhten
Temperaturen (50 und 60 C) nach Unterlagen des AG und
gemäß den geltenden Regelwerken (TP Asphalt-StB
Teil 25 B1).
Erforderliche Entnahme der Mischgutproben ist
einzurechnen. Dokumentation und Auswertung der
Ergebnisse sowie Übergabe eines Prüfberichts.
Menge: 1,000 Psch

**01.03.0180 Zusätzl. Prüfung für SMA 11 S Ermittlung von Anforderungswerten an bitumenhaltige Bindemittel**
Zur Bewertung des Verformungsverhaltens des
bitumenhaltigen Bindemittels der Asphaltdeckschicht SMA
11 S bei höheren Gebrauchstemperaturen sind ergänzende
rheologische Kennwerte zu ermitteln. Hierzu ist die AL
DSR-Prüfung (BTSV), Teil 4
Bitumen-Typisierungs-Schnell-Verfahren, anzuwenden.
Im Rahmen der Prüfung sind die
Äquisteifigkeitstemperatur (Temperatur bei einem
komplexen Schermodul von G* = 15 kPa) sowie der
zugehörige Phasenwinkel zu bestimmen. Die Kennwerte
dienen der differenzierten Beurteilung der
temperaturabhängigen Verformungsbeständigkeit.
die Prüfung ist am rückgewonnenen Bindemittel
durchzuführen.
Die Ergebnisse sind verbindlich in den
Eignungsnachweisen anzugeben.
Menge: 1,000 Psch

**01.03.0190 Zusätzl. Prüfung für SMA 16 BS Ermittlung von Anforderungswerten an bitumenhaltige Bindemittel**
Zur Bewertung des Verformungsverhaltens des
bitumenhaltigen Bindemittels der Asphaltdeckschicht SMA
16 BS bei höheren Gebrauchstemperaturen sind ergänzende
rheologische Kennwerte zu ermitteln. Hierzu ist die AL
DSR-Prüfung (BTSV), Teil 4 -
Bitumen-Typisierungs-Schnell-Verfahren, anzuwenden.
Im Rahmen der Prüfung sind die
Äquisteifigkeitstemperatur (Temperatur bei einem
komplexen Schermodul von G* = 15 kPa) sowie der
zugehörige Phasenwinkel zu bestimmen. Die Kennwerte
dienen der differenzierten Beurteilung der
temperaturabhängigen Verformungsbeständigkeit.
die Prüfung ist am rückgewonnenen Bindemittel
durchzuführen.
Die Ergebnisse sind verbindlich in den
Eignungsnachweisen anzugeben.
Menge: 1,000 Psch

#### Unterabschnitt 01.04 Erdarbeiten und Sonstiges

**01.04.0010 Vegetationsfläche mähen Mähgut Verw. AN**
Vegetationsfläche vor Beginn der Oberbodenarbeiten
mähen.
Fläche = Außenbankett und Mittelstreifen.
Abfall aufnehmen und entsorgen, die Entsorgung wird
nicht gesondert vergütet und ist einzurechnen.
Mähgut nach Wahl des AN verwerten.
Menge: 6000,000 m2

*Hinweis*
Wegschieben des Banketts (einschließlich Vegetationsdecke) zur Herstellung eines Arbeitsraumes entlang
des Fahrbahnrands (Seiten-und Mittelstreifen).
Seitliche und höhenmäßige Überstände des Banketts im
Bestand bis 10 cm über die Fahrbahn sind einzurechnen.

**01.04.0020 Bankett wegschieben und wieder andecken**
Bankett einschließlich Vegetationsdecke wegschieben und
seitlich lagern. Erschwernisse durch Einbauten werden
nicht gesondert vergütet.
Mittlere Breite = 0,5 m.
Dicke über 10 cm.
Erschwernis durch Schutzeinrichtungen, Leitpfosten etc.
nach Unterlagen AG sind einzurechnen.
Überschuss nach Wahl des AN verwerten.
Bankettmaterial nach der Beendung der Asphaltarbeiten,
seitlich gelagert, aufnehmen und behutsam an neue
asphaltierte Oberfläche bzw. Bordsteine etc.
angleichen.
Erschwernisse durch Einbauten, Schächte,
Straßenabläufe,
Schutzeinrichtungen, Leitpfosten etc. werden nicht
gesondert vergütet.
Breite = 0,50 m
Querneigung 12 v.H. am tiefliegenden und 6 v.H. am
hochliegenden Fahrbahnrand.
Einbau 3 cm tiefer als Fahrbahnrand.
Menge: 10000,000 m

**01.04.0030 Oberboden abtragen und lagern Oberbod.i.lagern Lagerfl.AN Bauz. Abrechnung Abtrag**
StL-Nr. 224106110009111
Oberboden ggf. einschließlich Vegetationsdecke abtragen
und lagern. Oberboden in regelmäßig geformten Mieten
locker aufsetzen. Ansaat und Mähen einer Decksaat werden gesondert vergütet. Beschreibung der Homogenbereiche nach Unterlagen des AG.
Dicke '= 20 cm.'
Oberboden innerhalb der Baustelle lagern.
Lagerflächen während der Bauzeit bereitstellen.
Abrechnung nach Abtragsprofilen.
Menge: 200,000 m3

**01.04.0040 Oberboden des AG andecken Andeck. ü.15-25cm Boden i. aufnehm. Abrechng.Auftrag**
StL-Nr. 224106150099311
Gelagerten Oberboden des AG profilgerecht andecken. Ho-
mogenbereiche nach Unterlagen des AG.
Andeckung 'auf Seitenstreifen hinter dem Bankett,
Böschungen bzw. Mulden und Gräben.'
Einbau 'bündig mit dem Bankett.'
Dicke der Andeckung über 15 bis 25 cm.
Oberboden innerhalb der Baustelle aufnehmen.
Abrechnung nach Auftragsprofilen.
Menge: 200,000 m3

**01.04.0050 Boden lös. u. wiederverw. Boden i.verdicht. Planum nicht ges. Abrechng. Auftrag**
Boden bzw. Fels aus Abtragsbereichen profilgerecht
lösen und wiederverwenden, einschließlich ggf. erforderlicher Wasserzugabe.
Die Herstellung von Mulden
und Gräben wird gesondert vergütet.
Boden bzw. Fels nach Unterlagen
des AG profilgerecht einbauen und verdichten.
Das Herstellen des Planums wird nicht gesondert
vergütet.
Abrechnung nach Abtragsprofilen.
Menge: 500,000 m3

**01.04.0060 24.112/707.19.14.91.11 TA Fehlmengen Bankettmaterial liefern und herstellen Neben Fahrbahn URA+Einbaudoku Breite 0,50 m 12 tief+ 6 hoch 3cm tiefer EV2 mind. 100MPa**
Bankett gemäß ZTV E-StB profilgerecht herstellen.
Neben Verkehrsfläche Fahrbahn.
Baustoff Schottertragschicht 0/32 mm aus natürlichen
Gesteinskörnungen liefern und einbauen.
Umweltrelevante Anforderungen beim Einsatz von Baustoffgemischen einschließlich Einbaudokumentation nach
Unterlagen des AG. Einbaudokumentation übergeben.
Breite = 0,50 m.
Einbaudicke = 12 cm.
Querneigung 12 v.H. am tiefliegenden und 6 v.H. am
hochliegenden Fahrbahnrand.
Einbau 3 cm tiefer als Fahrbahnrand.
Menge: 200,000 t

**01.04.0070 Regiosaatgut liefern**
Autochthones Regiosaatgut liefern
Saatgut "Salzverträgliche Bankettmischung" für
Bankette.
Gräser und Kräuter autochthon/gebietseigen,
Produktionsraum: 4 Westdeutsches Berg- und Huegellland
Ursprungsgebiet 21, Hessisches Bergland.
Kräuter und Gräser sind VWW- zertifziert (Verband
deutscher Wildsamen- und Wildpflanzenproduzenten) oder
gemäß Zertifizierung  Regiozert zu liefern.
Vor der Aussaat ist ein schriftlicher
Nachweis über
die Zusammensetzung und der Herkunft des Saatgutes vom
Lieferanten
vorzulegen!
Können einzelne Arten nachweislich nicht aus dem
genannten Produktionsraum/Ursprungsgebiet geliefert
werden, sind diese in Abstimmung mit dem AG durch
geeignete
Ersatzarten aus dem Ursprungsgebiet auszustauschen.
Kräuteranteil 50 %, Gräseranteil 50 %.
Vor der Aussaat ist eine Rückstellprobe im Beisein der
Bauleitung zu ziehen.
Die Aussaat erfolgt erst nach Prüfung und Freigabe
durch die Bauleitung/Auftraggeber.
Die Abrechnung erfolgt über Originallieferschein.
Hinweis:
Ansaatstärke 10 g/m2 (5 g Regiosaatgut + 5 g Saathilfe,

z.B. Sojaschrot). Die
Saathilfe ist in einer separaten Position angegeben.
Es ist der Preis für die gebietseigene Saatgutmischung
anzugeben.
Menge: 4,000 kg

**01.04.0080 Füllstoff liefern und mischen**
Füllstoff (Saathilfe), z.B. Sojaschrot, zum Hochmischen
und
besseren Ausbringen des Saatguts liefern und mit
geliefertem Saatgut der Vorpositionen mischen.
Regio-Saatgut für Bankette.
Menge: 5 g/m2.
Saatarbeit wird separat vergütet.
Die Abrechnung erfolgt über Originallieferschein.
Menge: 4,000 kg

*Hinweis*
Herstellung der Rasenansaat nach dem Rückbau der
Nothaltebucht ist in folgender Position einzurechnen

**01.04.0090 Rasenansaat herstellen**
Rasenansaat herstellen, Schotterrasenfläche.
Ansaat auf Oberbodenfläche der Straßennebenflächen. Im
Bankett bzw. entlang der Fahrbahnränder.
Saatgutmischung einschl. Füllstoff in gleichmäßiger
Mischung halten. Mischgut auf die Flächen aufbringen.
Neigung der Flächen bis 1: 1,5.
Ansaatstärke 10 g / m2 (Saatgut + Füllstoff). abstreuen
und
andrücken.
Saatgut liefern wird gesondert vergütet.
Erschwernisse durch
Einbauten, Schächte, Straßenabläufe,
Schutzeinrichtungen, Leitpfosten etc. werden nicht
gesondert vergütet.
Aussaat erfolgt erst nach Prüfung und Freigabe des
Saatguts durch den AG.
Menge: 750,000 m2

*Hinweis*
Planum unter Betonstandstreifen,Betonrandbalken,
Spitzrinne etc.

**01.04.0100 Planum herstellen Ev2 = 45 MPa**
Planum herstellen nach Unterlagen des AG.
Verformungsmodul Ev2 = 45 MPa.
Unterlage Ausgleich Frostschutz- bzw.
Schottertragschicht
Menge: 13000,000 m2

**01.04.0110 Schottertragschicht herstellen Bk100 b.1,0 o.F. 0/32**
StL-Nr. 22411232521990900
Schottertragschicht herstellen.
In Verkehrsflächen der Belastungsklassen Bk100 bis
Bk1,0, ohne Fertiger bei schwieriger Profilgestaltung oder bei zahlreichen Einbauten.
Baustoffgemisch 0/32.
Umweltrelevante Anforderungen 'aus natürlicher
Gesteinskörnung'
Verdichtungsgrad/Verformungsmodul 'EV2 auf der
Oberfläche mind. 120 MN/m2, Baustoffgemisch einbauen
und verdichten'
Einbaudicke '=ca. 12cm als Ausgleich unter
ausgebauten Standstreifen, Randbalken etc.'
Menge: 3000,000 t

#### Unterabschnitt 01.05 Straßenentwässerung

**01.05.0010 Aufsatz f. Straßenablauf ausbauen in Beton-Fläche alles verwerten**
StL-Nr. 2241105093001
Aufsatz für Straßenablauf freilegen und ausbauen.
Umgebende Fläche = Beton.
Sämtliche Ausbaustoffe nach Wahl des AN verwerten.
Menge: 5,000 St

**01.05.0020 Aufsatz f. Straßenablauf aufsetzen 500x500, D, Begu Scharnier Sicher. dämpf.Einlage Zinkeimer A 4 Höhe Zug um Zug Mörtel M20**
StL-Nr. 22411052301021221
Aufsatz für Straßenablauf aufsetzen.
Klasse D 400, Ausführung nach DIN 19 583, 500x500, mit
Rahmen aus Gusseisen mit Beton.
Aufsatz mit Scharnier und Sicherheitsverschluss.
Dämpfende Einlage.
Verzinkter Eimer, Form A 4.
Aufsatz zunächst provisorisch auflegen und entsprechend
Bauablauf Zug um Zug bis auf planmäßige Höhe setzen.
Fuge zwischen Fertigteilen mit Mörtel M20 vollflächig
herstellen, Fugen glattstreichen.
Menge: 5,000 St

**01.05.0030 Schachtteil ausbauen Abdeckung Ausbau verwerten**
StL-Nr. 2241104091001
Freigelegtes Schachtteil ausbauen. Aufbruch von Straßenbefestigung wird gesondert vergütet.
Teil = Abdeckung beliebiger Bauart, lichte Weite bis
1,00 m.
Sämtliche Ausbaustoffe nach Wahl des AN verwerten.
Menge: 2,000 St

**01.05.0040 Schachtabdeckung aufsetzen DIN 19584, C, R m. Schmutzfänger Deckel/Einl.+Rieg Höhe Zug um Zug Mörtel M20**
StL-Nr. 224110454433201
Schachtabdeckung, mit lichter Weite mindestens 610 mm
und rundem Rahmen, aufsetzen.
Klasse C 250, Ausführung nach DIN 19584, jedoch mit Ab-
laufrost aus Gusseisen.
Ausführung = mit Schmutzfänger.
Deckel mit dämpfender Einlage und Verriegelung.
Schachtabdeckung zunächst provisorisch auflegen und
entsprechend Bauablauf Zug um Zug bis auf planmäßige
Höhe setzen.
Fuge zwischen Fertigteilen mit Mörtel M20 vollflächig
unter Verwendung von mindestens drei Distanzstücken
entsprechender Festigkeit herstellen, Fugen glattstreichen.
Menge: 1,000 St

**01.05.0050 Schachtabdeckung aufsetzen DIN19584,einwalzb m. Schmutzfänger Deckel/Einl.+Rieg Höhe Zug um Zug Mörtel M20**
StL-Nr. 224110454733201
Schachtabdeckung, mit lichter Weite mindestens 610 mm
und rundem Rahmen, aufsetzen.
Klasse D 400, Ausführung nach DIN 19584, mit Rahmen aus
duktilem Gusseisen, einwalzbar, inkl. Adapterring.
Ausführung = mit Schmutzfänger.
Deckel mit dämpfender Einlage und Verriegelung.
Schachtabdeckung zunächst provisorisch auflegen und
entsprechend Bauablauf Zug um Zug bis auf planmäßige
Höhe setzen.
Fuge zwischen Fertigteilen mit Mörtel M20 vollflächig
unter Verwendung von mindestens drei Distanzstücken
entsprechender Festigkeit herstellen, Fugen glattstreichen.
Menge: 1,000 St

**01.05.0060 Straßenablauf Aufsatz ausbauen und PP-Steher einbauen Vorhandenen in Betrieb befindlichen Straßenablaufsatz umbauen.**
Abmessung Aufsatz 500x500mm ausbauen und DN 150-PP
Leitung senkrecht inkl. evtl. ecf. Bögen einbauen von
Ablaufleitung bis OK-Gelände. Raum zwischen PP-Leitung
und Straßenablauf mit Beton C 20/25 verfüllen.
PP-Leitung
bündig zur neuen OK-Fahrbahn abschneiden.
Inkl. aller hier erforderlichen Materialien und
Baustoffe.
Menge: 75,000 St

*Hinweis*
Das geradlinige Trennen, Ausbauhilfsschnitte etc. sind
in die jeweiligen Abbruchpositionen einzurechnen und
werden nicht gesondert vergütet. Aufnehmen von Zwickeln, Streifen, Kleinflächen, Schollen etc. wird nicht
gesondert vergütet.

#### Unterabschnitt 01.06 Fahrbahnaufbruch

*Hinweis*
Die Position beinhaltet unter anderem das
Fräsen der Fahrbahn,Seitenstreifen RiFa Fulda
und Ulm, sowie der Anschlussstelle
Bad Brückenau-Volkers für beide RiFa gemäß
den Unterlagen des AG.

**01.06.0010 Asphalt fräsen Fahrbahn Breite über 200cm Unebenheit 4 mm**
StL-Nr. 22311300590901691
Asphalt fräsen und Fräsgut aufnehmen. Anschlusskante
geradlinig auf Frästiefe herstellen. Der Schnittlinienabstand darf maximal 15 mm betragen.
Asphalt '= Asphaltdeckschicht. Zusammensetzung nach
Unterlagen des AG'
Frästiefe '= 4 cm bis 5 cm. Eventuelles mehrmaliges
Fräsen u.a. zur sortenreinen Verwertung der einzelnen
Schichten sowie Verunreinigungen des Fräsgutes durch
z.B. darunter liegende Schichten, bestehende
Markierung, etc. sind nach Wahl des AN einzurechnen.'
Fläche = Fahrbahn.
Breite der Fläche über 200 cm.
Fräsasphalt '= Aufbruchgut nach Fräsen abfahren und
nach Wahl des AN verwerten. Mehraufwendungen durch das
Aufnehmen nach dem Fräsen eventuell verbliebener
Asphaltschollen sind einzurechnen.'
Unebenheiten der gefrästen Fläche höchstens 4 mm innerhalb einer 4,00 m langen Messstrecke in Längs- und
Querrichtung.
Menge: 105500,000 m2

**01.06.0020 Asphalt profilgerecht fräsen, ABS**
Asphalt profilgerecht fräsen anhand der durch den AN,
aus den Unterlagen des AG, erstellten
Deckenhöhenplänen. Fräsgut aufnehmen.
Anschlusskante geradlinig auf Frästiefe herstellen. Der
Schnittlinienabstand darf maximal 15 mm betragen.
Asphalt = Asphaltbinderschicht.
variable Frästiefe = 8-10 cm. Verunreinigungen durch
z.B. darunter liegende Schichten etc. sind
einzurechnen.
Fläche = Fahrbahn einschließlich Zwickel und Streifen
Breite der Fläche über 200 cm.
Fräsasphalt = Aufbruchgut nach Fräsen abfahren und nach
Wahl des AN verwerten. Mehraufwendungen durch das
Aufnehmen von nach dem Fräsen eventuell verbliebenen
Asphaltschollen ist einzurechnen.
Unebenheiten der gefrästen Fläche höchstens 4 mm innerhalb einer 4,00 m langen Messstrecke in Längs- und
Querrichtung.
Menge: 102000,000 m2

*Hinweis*
nach Fräsen Deck-/Binderschicht: Frasfläche zusammen
mit AG begehen und Bereiche zum lokalen
Tragschichttausch festlegen. Mehraufwendungen sind
einzurechnen
ATS entlang der Betondecke nach Unterlagen des AG
ist in 0,3 m Breite in Streifen zu fräsen.

**01.06.0030 Asphalt fräsen Unebenheit 4 mm**
StL-Nr. 22311300590909091
Asphalt fräsen und Fräsgut aufnehmen. Anschlusskante
geradlinig auf Frästiefe herstellen. Der Schnittlinienabstand darf maximal 15 mm betragen.
Asphalt '= Asphalttragschicht nach Unterlagen des AG.'
Frästiefe '= 10-11 cm. Eventuelles mehrmaliges Fräsen
u.a. zur sortenreinen Verwertung der einzelnen
Schichten sowie Verunreinigungen des Fräsgutes durch
z.B. darunter liegende Schichten, bestehende
Markierung, etc. sind einzurechnen.'
Fläche 'Fahrbahnbereich einschließlich Zwickel und
Streifen.
Breite der Fläche:
1. Streifen entlang des Betonstreifens des Randbalkens
am Mittelstreifen bzw. entlang Betonstandstreifen
bis 0,30m.
2. lokale Stellen im Fahrbahnbereiche in Breite bis
2,00m.'
Fräsasphalt '= Aufbruchgut nach Fräsen abfahren und
nach Wahl des AN verwerten. Mehraufwendungen durch das
Aufnehmen nach dem Fräsen eventuell verbliebener
Asphaltschollen sind einzurechnen. '
Unebenheiten der gefrästen Fläche höchstens 4 mm innerhalb einer 4,00 m langen Messstrecke in Längs- und
Querrichtung.
Menge: 2000,000 m2

**01.06.0040 Betondecke aufnehmen Betondecke auf Unterl. FSS bzw. Asphaltbefestigung m.einf.Bewehrung Fugenfüllstoffe Tiefe ü. 20-25 cm**
Betondecke ausbauen und aufnehmen. Dicke der Betondecke und Betondruckfestigkeit nach Unterlagen des AG.
Fläche Seitenstreifen in Breite von 3,25 m sowie
Randstreifen in Breite von 0,75 m entlang der
Mittelstreifen nach Unterlagen des AG.
Befestigung = Betondecke.
Auf Unterlage = Frostschutzschicht bzw.
Asphaltbefestigung.
Decke mit einfacher Bewehrung, Dübeln und Ankern.
Einschließlich vorhandener Fugenfüllstoffe.
Gesamtausbautiefe über 20 bis 25 cm.
Aufnehmen mit Verfahren nach Wahl des AN.
Ausbaustoffe auf Flächen des AG bereitstellen, einschl.
fördern und abladen. Getrennt nach zu erwartender
Belastung bereitstellen und beproben. Bereitstellung,
Beprobung und Entsorgung werden gesondert vergütet.
Menge: 11500,000 m2

**01.06.0050 Asphaltbefestigung aufnehmen Dicke über 10 cm bis 15 cm Aufbr. Verw. AN**
Asphaltbefestigung aufbrechen und aufnehmen.
Fläche Asphalttragschicht unter Betonstandstreifen RiFa Fulda.
Dicke der Asphaltbefestigung über 10 cm bis 15 cm.
Aufbruchgut nach Wahl des AN verwerten.
Menge: 12000,000 m2

**01.06.0060 Gebundenen Oberbau aufbrechen und aufnehmen,**
Material soweit erforderlich zerkleinern.
In Entwässerungsrinnen
Decke aus Asphalt/Beton 0/5
Dicke von 3-4 cm
Asphalttragschicht 0/32
Dicke 20-24cm
Aufbruchbreite= 75cm
Erschwernisse durch Einbauten wie Straßeneinläufe,
Borde etc werden nicht
gesondert vergütet und sind einzurechnen.
Material in Eigentum des AN übernehmnen
und einer Verwertung nach Wahl des AN zuführen.
Menge: 2150,000 m

**01.06.0070 Frostschutzschicht unter ausgebauten Betonflächen aufnehmen. HGT erschütterungsfr.**
Frostschutzschicht unter ausgebauten Betonflächen
profilgerecht nach Unterlagen des AG aufnehmen.
Fläche = Fahrbahn einschließlich Zwickel und Streifen.
nach Unterlagen des AG.
Frostschutzmaterial.
Ausbautiefe = variabel von 5 cm bis 8 cm.
Aufnahme erschütterungsfrei.
Ausbaustoffe auf Flächen des AG (stillgelegter
Parkplatz im Baustellenbereich) getrennt nach zu
erwartender
Belastung (Unterlagen des AG) bereitstellen.
Bereitstellung, Beprobung und Entsorgung werden
gesondert vergütet.
Menge: 2000,000 m2

#### Unterabschnitt 01.07 Pflaster und Borde

**01.07.0010 Naturpflasterd.zur Wiederverw.aufn. Pfl.st. 20/30cm Granit ungeb. Fugenmat. geb. Bettung**
Natursteinpflasterdecke aufnehmen.
Aufnehmen der Tragschicht wird nicht gesondert
vergütet.
Art = Pflasterstein, Dicke ca. 20 cm, Kantenlänge bis
30 cm.
Pflasterstein aus Granit.
Mit Fugenfüllung aus hydraul.gebundenem Fugenmaterial.
Bettung aus hydraul. gebundenem Bettungsmaterial
d=15cm.
Aufbruchgut nach Wahl des AN verwerten.
Menge: 135,000 m2

*Hinweis*
Lieferung ist einzurechnen.

**01.07.0020 Bordstein aufnehmen. Bordstein = aus Naturstein, Größe B6 und B7 Fundament aus Beton, über 10 bis 20 cm dick und Rückenstütze aus Beton aufbrechen. Sämtliche Steine und übriges Aufbruchgut nach Wahl des AN verwerten.**
Bordstein aufnehmen.
Bordstein = aus Naturstein, Größe A2 bis A5.
Fundament und Rückenstütze aus Beton aufbrechen. Abmessungen nach Unterlagen des AG.
Sämtliche Steine und übriges Aufbruchgut nach Wahl des
AN verwerten.
Menge: 2500,000 m

**01.07.0030 Bordstein aus Naturstein setzen Bordstein aus Naturstein mit gleichmäßiger Färbung setzen. Breite der Rückenstütze min. 15 cm. Bordsteinformat= B 6 - 140. Bordstein aus Granit. Fuge aus Fugenmörtel Typ A mit Zementmörtel 0/2. Druckfestigkeit zwischen 40 MPa und 70 MPa im Mittel. Biegezugfestigkeit min. 6 MPa im Mittel und mind. 5 MPa im Einzelwert. Widerstand gegen Frost-Taumittel- Beanspruchnung max. 500 g/m² Masseverlust im Einzelwert mit dem CDF-Test. Haftzugfestigkeit min. 1,5 MPa im Mittel und mind. 1,2 MPa im Einzelwert. Gerader Stein. Rückenstütze bis 10 cm unter Oberkante Bordstein. Beton mit einer Druckfestigkeit (Einzelwert) am Bohrkern min. 12 MPa.**
Menge: 2500,000 m

**01.07.0040 Bordstein trennen NBSt. 30/25-18/30 BSt. trennen**
StL-Nr. 2231153265001
Bordstein auf Passmaß trennen.
Bordstein aus Naturstein ca. 30/25 bis 18/30 cm.
Bordstein quer trennen.
Menge: 30,000 St

*Hinweis*
Für Asphaltschichten ist der Einsatz von
temperaturabgesenkten Asphalt (NTA) vorzusehen

#### Unterabschnitt 01.08 bituminös gebundene Schichten

*Hinweis*
Nachfolgende Position bezieht sich auf die ATS in
Streifen nach Unterlagen des AG entlang der Strecke
und im Bereich der AS Bad Brückenau-Volkers.
Herstellung von temperaturabgesenktem Walzasphalt nach
dem "Einsatz u. Erprobung von temperaturabgesenktem
Asphalt bei der Herstellung von Verkehrsflächen"
BMV-ARS Nr. 13/2025

**01.08.0010 Asphalttragsch. aus AC 22 T S herst Bk100**
StL-Nr. 223113118199009
Asphalttragschicht aus Asphalttragschichtmischgut
AC 22 T S herstellen. Anlieferung des Asphaltmischguts
in thermoisolierten Transportbehältern.
In Verkehrsflächen der Belastungsklasse Bk100.
Einbau '= profilgerecht variable Dicke mittelwert 10
cm.'
Bindemittel '= 30/45 // 35/50 VL'
Einbau 'mit Beschicker. Streifen im Fahrbahnbereich
nach Unterlagen des AG:
1. Streifenbreite im Bereich des Seitenstreifens und 1.
Fahrstreifens: 3,30m bis 3,55
2. Streifenbreite entlang des Mittelstreifens im 2.
Fahrstreifen: 1,05 m.'
Menge: 13500,000 m2

*Hinweis*
Nachfolgende Position bezieht sich auf die ATS in
festgelegten Schadstellen der Strecke. Herstellung von
temperaturabgesenktem Walzasphalt nach dem "Einsatz u.
Erprobung von temperaturabgesenktem Asphalt bei der
Herstellung von Verkehrsflächen" BMV-ARS Nr. 13/2025

**01.08.0020 Asphalttragsch. aus AC 22 T S herst Bk100 Schadstellen**
StL-Nr. 223113123129009
Asphalttragschicht aus Asphalttragschichtmischgut
AC 22 T S herstellen. Anlieferung des Asphaltmischguts
in thermoisolierten Transportbehältern.
In Verkehrsflächen der Belastungsklasse Bk100.
Einbau in Schadstellen.
Bindemittel '= 30/45 // 35/50 VL.'
Einbau 'Ohne Beschicker.
Einbaudicke = 10-11 cm.
abgerechnet wird nach Wiegeschiene'
Menge: 100,000 t

**01.08.0030 Unterlage reinigen lose Teile aufn. Einzelflächen selb.aufn.Kehrm.**
StL-Nr. 2231130589121
Unterlage reinigen. Anfallendes Kehrgut nach Wahl des
AN verwerten.
Unterlage ' = Asphaltbefestigung, Mehrkosten für ggf.
erforderliches mehrfaches Reinigen der Flächen ist
einzurechnen. '
Lose Bestandteile von Schadstellen aufnehmen.
Nicht zusammenhängende Teilflächen.
Selbstaufnehmende Kehrmaschine.
Menge: 120000,000 m2

**01.08.0040 Bitumenemulsion aufsprühen Bk100-Bk3,2 Asphalt Rampenspritzgerät C60BP4-S Menge 300 g/m2**
Bitumenemulsion zur Herstellung des Schichtenverbundes
aufsprühen.
Auf Verkehrsflächen der Belastungsklassen Bk100 bis
Bk3,2.
Unterlage = Asphaltbefestigung.
Mit Rampenspritzgerät.
Bindemittel = C60BP4-S.
Bindemittelmenge = 300 g/m2.
Vor Einbau Asphaltbinderschicht.ld42J
Menge: 120000,000 m2

*Hinweis*
Gem. (H Al ABi) der FGSV.
Herstellung von temperaturabgesenktem Walzasphalt nach
dem "Einsatz u. Erprobung von temperaturabgesenktem
Asphalt bei der Herstellung von Verkehrsflächen"
BMV-ARS Nr. 13/2025

**01.08.0050 Asphaltbindersch.a.SMA 16 B S herst Bk100 Bitumen 10/40-65A Kategorie C 95/1 Kalk.füller CC 70**
Asphaltbinderschicht aus Asphaltbinder SMA 16 B S nach
Unterlagen des AG herstellen. Anlieferung des
Asphaltmischguts in thermoisolierten
Transportbehältern.
In Verkehrsflächen der Belastungsklasse Bk100.
Einbau profilgerecht anhand der durch den AN, aus den
Unterlagen des AG, erstellten Deckenhöhenplänen.
Einbaudicke ist variabel 7-9,5 cm.
Bindemittel = 10/40-65 A // PmB 10/25 VL.
Grobe Gesteinskörnung = Kategorie C 95/1.
Fremdfüller = Kalksteinfüller Kategorie CC 70.
Einbau nach Unterlagen des AG über volle Breite oder
"heiß an heiß" ohne Ausbildung einer Mittelnaht.
Seitliche Abböschung mit 2:1 herstellen und verdichten.
Einbau mit Beschicker.
Menge: 120000,000 m2

**01.08.0060 Unterlage reinigen lose Teile aufn. Einzelflächen selb.aufn.Kehrm.**
StL-Nr. 2231130589121
Unterlage reinigen. Anfallendes Kehrgut nach Wahl des
AN verwerten.
Unterlage ' = Asphaltbefestigung, frisch. Mehrkosten
für ggf. erforderliches mehrfaches Reinigen der Flächen
ist einzurechnen. '
Lose Bestandteile von Schadstellen aufnehmen.
Nicht zusammenhängende Teilflächen.
Selbstaufnehmende Kehrmaschine.
Menge: 120000,000 m2

**01.08.0070 Bitumenemulsion aufsprühen Bk100-Bk3,2 Asphalt frisch Rampenspritzgerät C60BP4-S Menge 200 g/m2 vor A.deckschicht**
StL-Nr. 223113063111113
Bitumenemulsion zur Herstellung des Schichtenverbundes
aufsprühen.
Auf Verkehrsflächen der Belastungsklassen Bk100 bis
Bk3,2.
Unterlage = Asphaltbefestigung, frisch.
Mit Rampenspritzgerät.
Bindemittel = C60BP4-S.
Bindemittelmenge = 200 g/m2.
Vor Einbau Asphaltdeckschicht.
Menge: 120000,000 m2

*Hinweis*
Herstellung von temperaturabgesenktem Walzasphalt nach
dem "Einsatz u. Erprobung von temperaturabgesenktem
Asphalt bei der Herstellung von Verkehrsflächen"
BMV-ARS Nr. 13/2025

**01.08.0080 Asphaltdecksch. aus SMA 11 S herst. Bk100 Dicke 4 cm**
StL-Nr. 22311340811900009
Asphaltdeckschicht aus Splittmastixasphalt SMA 11 S
herstellen. Anlieferung des Asphaltmischguts in
thermoisolierten Transportbehältern.
In Verkehrsflächen der Belastungsklasse Bk100.
Einbaudicke = 4 cm.
Bindemittel '25/55-55 A // PmB 25/45 VL '
Einbau 'nach Unterlagen des AG über volle Breite oder
"heiß an heiß" ohne Ausbildung einer Mittelnaht.
Der Grenzwert für die Unebenheit innerhalb einer 4 m
langen Messstrecke beträgt <= 3 mm.
Einabu mit Beschicker.'
Menge: 120000,000 m2

**01.08.0090 Abstumpfungsmaßnahme durchführen bit.LFK 1/3*Menge 1 kg/m2 maschinell**
StL-Nr. 2231139523011
Abstumpfungsmaßnahme zur Erhöhung der Anfangsgriffigkeit durch gleichmäßiges Aufbringen und Einwalzen von
Abstreukörnung durchführen. Nicht gebundene Abstreukörnung aufnehmen und nach Wahl des AN verwerten.
Abstreukörnung = leicht bituminierte Lieferkörnung 1/3.
Abstreumenge = 1 kg/m2.
Maschinell abstreuen.
Menge: 120000,000 m2

**01.08.0100 Randabdichtung herstellen Abd. 25/55-55 A*über 22-30 cm**
StL-Nr. 2231139220107
Flankenfläche des hochliegenden Randes der Asphaltschichten abdichten.
Abdichtung mit 25/55-55 A.
Dicke der abzudichtenden Asphaltbefestigung über 22 bis
30 cm.
Menge: 3000,000 m

**01.08.0110 Randabdichtung herstellen Abd. 25/55-55 A über 5-10 cm**
StL-Nr. 2231139220102
Flankenfläche des hochliegenden Randes der Asphaltschichten abdichten.
Abdichtung mit 25/55-55 A.
Dicke der abzudichtenden Asphaltbefestigung über 5 bis
10 cm.
Menge: 3000,000 m

**01.08.0120 Anschluss a. Fuge m. Fugenm. herst. Tiefe 40 mm*Breite 10 mm*Fugenmasse N2**
StL-Nr. 22311391299061901
Anschluss als Fuge mit Fugenmasse herstellen.
Fuge ' als Längs- und Querfugen an Übergängen Asphalt
neu/alt, neu/neu, u. ä. '
In ' der Asphaltdeckschicht ausbilden, Fugenspalt mit
Druckluft säubern, soweit erforderlich trocknen. '
Fugenspalttiefe = 40 mm.
Fugenspaltbreite = 10 mm.
Fugenspalt verfüllen ' bis Oberkante. '
Mit heiß verarbeitbarer Fugenmasse Typ N2, einschließlich zugehörigem und zuvor aufgetragenem Voranstrichmittel.
Menge: 3000,000 m

**01.08.0130 Anschluss a. Fuge m. Fugenm. herst. versch.Randfugen Tiefe 40 mm*Breite 10 mm*Fugenmasse N1**
StL-Nr. 22311391259061902
Anschluss als Fuge mit Fugenmasse herstellen.
Randfuge vor Borden, Übergängen, Abläufen u.ä.
In 'der Asphaltdeckschicht ausbilden, Fugenspalt mit
Druckluft säubern, soweit erforderlich trocknen.'
Fugenspalttiefe = 40 mm.
Fugenspaltbreite = 10 mm.
Fugenspalt verfüllen 'bis Oberkante.'
Mit heiß verarbeitbarer Fugenmasse Typ N1, einschließlich zugehörigem und zuvor aufgetragenem Voranstrichmittel.
Menge: 3000,000 m

**01.08.0140 Asphalttragschicht AC 22 T S**
Als Tragschicht für die Spitzrinne einbauen.
Mehraufwendungen durch Erschwermisse beim Einbau
in Folge Einbauten/Borde sind einzurechnen.
Einbaubereich Spitzrinne
Einbaudicke = 24cm mit Bindemittel 50/70
Menge: 1650,000 m2

**01.08.0150 Asphaltdeckschicht AC 8 D S**
Als Deckschicht für die Spitzrinne einbauen.
Mehraufwendungen durch Erschwermisse beim Einbau
in Folge Einbauten/Borde sind einzurechnen.
Einbaubereich Spitzrinne
Einbaudicke = 4cm mit Bindemittel 25/55-55
Menge: 1650,000 m2

USt %: 19,00
